# Hobrechtstr.55 12047 Berlin
Angebotsaufforderung (GAEB 90, DA83)
Vergabenummer: 053
Währung: EUR
Auftraggeber: AJC GmbH, Hobrechtstr.55 12047 Berlin

## Zusätzlicher Text
Vertragsbedingungen
Vertretung der Vertragspartner:

Auftraggeber (AG):
Vertretung des AG in  bautechnischen  Belangen: Reppmann + Pilath GmbH.
  Die Reppmann + Pilath GmbH ist nicht berechtigt Vertragsänderungen,
Zusatzleistungen oder Stundenlohnleistung zu vergeben. Die Abnahme kann
nur durch den AG ausgeführt werden. Abnahmen durch die Reppmann + Pilath
GmbH sind nur technische Abnahmeprüfungen.

Auftragnehmer (AN) vertreten durch  Mitarbeiter des AN

Vertragsbestandteile nach §1 VOB /B:
sind in nachstehender Reihenfolge:
Bauvertrag, Auftrags LV, Angebot des AN

Die Ausführungsfristen  §5 VOB/B:
Es gelten die Fristen des. Bauzeitenplan vom

Vergütung  §2 VOB/B:
Der Vertrag ist ein Einheitspreisvertrag. Eine Gleitklausel wird nicht
vereinbart.

Vertragsstrafe  §11 VOB/B :
Der AG kann 0,2% pro Tag des Verzuges von Einzelfristen bzw.
Gesamtfertigstellungsfristen bis max. 5% der Bruttoabrechnungssumme von
den Rechnungen des AN einbehalten.

Besonderheiten der Baustelle:
 Der AG stellt  Strom-+ Wasseranschlüsse + Bau WC.
 Hierfür werden pauschal  0,25% der Rechnungssumme einbehalten.

Bauwesenversicherung §7 VOB/B :
Es wurde eine Bauwesenversicherung vom AG abgeschlossen. Hierfür werden
0,13% der Rechnungssumme einbehalten.

Haftpflichtversicherung:
Der AG hat vor Ausführungsbeginn  den Abschluss einer
Haftpflichtversicherung für Sach-+ Personenschäden für die Dauer der
Arbeiten vor Ort nachzuweisen.

Gewährleistungsfrist §13 VOB/B:
In Abweichung zur VOB beträgt die Gewährleistungsfrist gemäß BGB 5 Jahre

Rechnungen+ Aufmaße etc.. §14 VOB/B:
Rechnungen sind  als  email  bei der Reppmann+Pilath GmbH Engeldamm 66
10179 Berlin einzureichen.
Die Skontofrist beginnt mit dem Eingang der Rechnung.
Es dürfen max. 1 Zwischenrechnungen + 1 Schlussrechnung gestellt werden.

Sicherheitsleistung  nach §17 VOB/B:
10 % der Brutto Auftragssumme für Vertragserfüllung
5% der Brutto Abrechnungssumme für die Sicherstellung der Gewährleistung
Der Sicherheitseinbehalt von 5% soll nach Schlußabnahme durch den AG
durch Bürgschaft einer deutschen Bank/Versicherung abgelöst werden.
Die Gewährleistungsfrist beginnt mit dem Tage der schriftlich
bestätigten mängelfreien Abnahme durch den AG.

Nachunternehmer:
Dürfen nur mit schriftlicher Zustimmung des AG  eingesetzt werden.

Schuttbeseitigung: Eigener Schutt, Reste + Verpackungsmaterial hat der
AN kostenlos zu beseitigen. Die geltenden Vorschriften zur Entsorgung
sind einzuhalten. Die Baustelle ist besenrein zu verlassen. Kommt der AN
diesen Vorgaben nicht nach, kann der AG  eine Fremdfirma zur Reinigung
und Schuttabfuhr einsetzen und dem AN mit den Kosten belasten.

Streitigkeiten §18 VOB/B :
als  Gerichtsstand wird Berlin vereinbart

## Elektroarbeiten
Datum: 24.02.22

### Titel 1 Allgemein

**1.1 Baustelle einrichten**
Menge: 1,000 Psch

**1.2 Altanlage demontieren**
Altanlage freischalten, demontieren
und fachgerecht entsorgen
Menge: 1,000 Psch
Zuordnung: 400

**1.3 Baustromverteiler mit Zuleitung**
Baustromverteiler mit Zuleitung liefern +
betriebsfertig montieren
Vorhaltung: 3 Monate
Menge: 1,000 St

**1.4 Monatliche Prüfung Baustromverteiler**
Monatliche Prüfung Bau-+ Kranstromverteiler mit
Prüfplakette
pro stck/Monat
Menge: 2,000 St

**1.5 Stundenlohnarbeit**
Stundenlohnarbeit nur auf Anweisung der Bauleitung
Menge: 20,000 St

### Titel 2 Installation

**2.1 Rohinstallation laut Zeichnung**
Rohinstallation laut Zeichnung vom liefern + einbauen.

Decke Stahlbeton mit Unterzügen
Außenwände Mauerwerk
Innenwände Trockenbau

Räume:
Raum 1
Raum 2
WC`s mit Vorraum
Flur
Büro
Küche mit Herd
Café
Treppenhaus Bestand
Menge: 1,000 Psch
Zuordnung: 400

**2.2 Einfachrahmen**
Einfachrahmen
Fabrikat: Mertens M-Plan pws polarweiß glänzend

liefern + montieren
Menge: 6,000 St
Zuordnung: 400

**2.3 Zweifachrahmen**
Zweifachrahmen
Fabrikat: Mertens M-Plan pws polarweiß glänzend

liefern + montieren
Menge: 22,000 St
Zuordnung: 400

**2.4 Dreifachrahmen**
Dreifachrahmen
Fabrikat: Mertens M-Plan pws polarweiß glänzend

liefern + montieren
Menge: 4,000 St
Zuordnung: 400

**2.5 Schutzkontaktsteckdose**
Schutzkontaktsteckdose Fabrikat:
Fabrikat: Mertens M-Plan pws polarweiß glänzend

liefern und incl. Rahmenanteil
betriebsfertig klemmen
Menge: 51,000 St
Zuordnung: 400

**2.6 Herdanschlussdose**
Herdanschlussdose
Farbe weiß

liefern und incl. Rahmenanteil
betriebsfertig klemmen
Menge: 1,000 st

**2.7 Herd anschließen**
Menge: 1,000 St

**2.8 Universalschalter**
Universalschalter
Fabrikat: Mertens M-Plan pws polarweiß glänzend

liefern und incl. Rahmenanteil betriebsfertig klemmen
Menge: 8,000 St
Zuordnung: 400

**2.9 Serienschalter**
Serienschalter
Fabrikat: Mertens M-Plan pws polarweiß glänzend

liefern und incl. Rahmenanteil betriebsfertig klemmen
Menge: 9,000 St
Zuordnung: 400

**2.10 Aus+Wechselschalter a.P.**
Aus-+ Wechselschalter
Fabrikat: Mertens M-Plan pws polarweiß glänzend

liefern und incl. Rahmenanteil betriebsfertig klemmen
Menge: 4,000 St

**2.11 Klingelschalter mit Beschriftungsfeld**
Klingelschalter mit Beschriftungsfeld
Fabrikat: Mertens M-Plan pws polarweiß glänzend

liefern und incl. Rahmenanteil betriebsfertig klemmen
Menge: 1,000 St

**2.12 2-Klang Gong**
2-Klang-Gong Grothe liefern + montieren
Menge: 1,000 St
Zuordnung: 400

**2.13 Lüfter im Bad anschließen**
Deckenlüfter im Bad anschließen
incl. Lieferung + Einbau Nachlaufrelay
Fabrikat Lüfter: Helios Ultra Silence
Menge: 3,000 St

**2.14 FSR 61**
*** Bedarfsposition ohne GB
FSR 61 Funkstromstoß Schaltrelais für Türöffner
Steuerung
liefern + einbauen
Menge: 1,000 St

**2.15 Funkstaster**
*** Bedarfsposition ohne GB
Funktaster für Türöffner Steuerung liefern und
einrichten
Menge: 1,000 St

**2.16 3-phasen Stromschiene weiß liefern + montieren**
3-Phasen Stromschiene  für Deckenstrahler
liefern + montieren
Farbe weiß
Länge 6 m
passend zu Deckenstrahlern Prediger .Base
Ort: Café
Menge: 8,500 m

**2.17 Prediger Base LED Schienenstrahler liefern + montieren**
LED-Schienenstrahler incl. Leuchtmittel liefern +
montieren
Fabrikat: Prediger Base p.035.113S
LED Schienenstrahler WB/30/1413/36°/CRI90
Farbe weiß
Menge: 7,000 St

**2.18 Kabelkanal**
*** Bedarfsposition ohne GB
Kabelkanal für 1 Elektroleitung a.P. liefern + einbauen
Kunststoff weiß
Menge: 1,000 m

**2.19 NYM 3*1,5 mm**
*** Bedarfsposition ohne GB
Elektroleitung NYM 3*1,5 mm
liefern und in Leerrohr oder TB-Wand  einbauen
Menge: 1,000 m

**2.20 Zulage Leitung in Mauerwerk einschlitzen**
*** Bedarfsposition ohne GB
Zulage zur Vorposition
Elektroeinzelleitung in Mauerwerk einschlitzen
Menge: 1,000 m

### Titel 3 Hauptstromanlage, Zentralisation, Ver-

**3.1 4-reihige Hohlraumunterverteilung**
4-reihige Hohlraumunterverteilung liefern + in
Trockenbauwand montieren
Ort: Büro
Menge: 1,000 St

**3.2 Vorsicherung UV 63A**
Vorsicherung UV 63A Neozed Sicherungssockel liefern +
montieren
Menge: 1,000 St

**3.3 Mantelleitung 5x10 qmm NYM-J**
Mantelleitung 5x10 qmm NYM-J liefern +
incl. Befestigungsmaterial zwischen
HA und Zentralisation verlegen und
betriebsfertig anschließen
Menge: 30,000 m
Zuordnung: 400

**3.4 FI/ LS- Schalter**
FI/ LS- Schalter Fabrikat: hager 16A/0,03A
liefern + einbauen
Menge: 15,000 St
Zuordnung: 400

**3.5 Stromstossschalter 1 Schliesser**
*** Bedarfsposition ohne GB
Stromstoßschalter 1 Schließer
Fabrikat :Eltaco

liefern + einbauen
Menge: 1,000 St
Zuordnung: 400

**3.6 Klingeltrafo REG**
Klingeltrafo REG liefern + einbauen
Menge: 1,000 St
Zuordnung: 400

**3.7 Verteilung klemmen**
Verteilung mit den unter Pos.
benannten Material bestücken u. i
incl.der abgehenden Leitungen betriebsfertig klemmen
Menge: 1,000 St
Zuordnung: 400

**3.8 Elektroanlage prüfen**
Elektroanlage nach
DIN VDE 0100-600

prüfen, Prüfprotokoll erstellen und übergeben
Menge: 1,000 St
Zuordnung: 400

### Titel 4 Telefonnetz

**4.1 Bohrung**
Bohrung für Schalterabzweigdose in
Mauerwerk oder Ständerwand erstellen,
Dose liefern und betriebsfertig einsetzen
Menge: 2,000 St
Zuordnung: 400

**4.2 Mantelleitung Y(ST) Y 2x2x0,6**
Mantelleitung Y(ST) Y 2x2x0,6 liefern u.P. verlegen
incl. Mauerschlitz erstellen
Menge: 30,000 m
Zuordnung: 400

**4.3 Cat 6 S-FTP/PIMF halogenfrei**
Cat 6 S-FTP/PIMF halogenfrei
liefern + u.P. verlegen

incl. Mauerschlitz erstellen
Menge: 30,000 m
Zuordnung: 400

**4.4 Telefondose NFN**
Telefondose NFN liefern und
betriebsfertig incl. Rahmenanteil und
Zentralplatte montieren
Menge: 1,000 St
Zuordnung: 400

**4.5 Netzwerkdose**
Netzwerkdose liefern und
betriebsfertig incl. Rahmenanteil und
Zentralplatte montieren
Menge: 1,000 St
Zuordnung: 400

USt %: 19,00
